# Detector Atex de gas GLP infrarrojo, referencia AE/GI-TS293IG de Aguilera - AE/GI-TS293-Detectores ATEX 4-20mA Aguilera

- Propiedad del archivo: CONSTRUNARIO
- Formato: FIEBDC-3/2012
- Programa: Construnario Versión 3.51
- Fecha de los precios: 14/11/2023
- Divisa: EUR

**AEGI-TS293IG** u Detector Atex de gas GLP infrarrojo, referencia AE/GI-TS293IG de Aguilera - AE/GI-TS293-Detectores ATEX 4-20mA Aguilera
Precio: 1753.00
Detectores de concentración de gases cerficados ATEX (CESI 03 ATEX 323 X) con caja antideflagrante. Con salida 4-20mA. Provistos de sensor intercambiable, lo que les proporciona un rápido y eficaz mantenimiento.
