# AE/IS-DTVH. Detector térmico intrínsecamente seguro - AE/IS-DTVH. Detector térmico intrínsecamente seguro Aguilera

- Propiedad del archivo: CONSTRUNARIO
- Formato: FIEBDC-3/2012
- Programa: Construnario Versión 3.51
- Fecha de los precios: 14/11/2023
- Divisa: EUR

**AEIS-DTVH** u AE/IS-DTVH. Detector térmico intrínsecamente seguro - AE/IS-DTVH. Detector térmico intrínsecamente seguro Aguilera
Precio: 184.00
Detector térmico intrínsecamente seguro de Aguilera Electrónica.
