# AE/M-OPH. Detector óptico de humos convencional serie marina sin zócalo - AE/M-OPH. Detector óptico de humos convencional serie marina sin zócalo Aguilera

- Propiedad del archivo: CONSTRUNARIO
- Formato: FIEBDC-3/2012
- Programa: Construnario Versión 3.51
- Fecha de los precios: 14/11/2023
- Divisa: EUR

**AEM-OPH** u AE/M-OPH. Detector óptico de humos convencional serie marina sin zócalo - AE/M-OPH. Detector óptico de humos convencional serie marina sin zócalo Aguilera
Precio: 78.00
Detector óptico de humos convencional serie marina sin zócalo de Aguilera Electrónica.
