# AE/M-TH. Detector térmico convencional serie marina sin zócalo - AE/M-TH. Detector térmico convencional serie marina sin zócalo Aguilera

- Propiedad del archivo: CONSTRUNARIO
- Formato: FIEBDC-3/2012
- Programa: Construnario Versión 3.51
- Fecha de los precios: 14/11/2023
- Divisa: EUR

**AEM-TH** u AE/M-TH. Detector térmico convencional serie marina sin zócalo - AE/M-TH. Detector térmico convencional serie marina sin zócalo Aguilera
Precio: 74.00
Detector térmico convencional serie marina sin zócalo de Aguilera Electrónica.
