# Detector termovelocimétrico algorítmico, referencia AE/SA-T de Aguilera - AE/SA-T. Detector termovelocimétrico algorítmico Aguilera

- Propiedad del archivo: CONSTRUNARIO
- Formato: FIEBDC-3/2012
- Programa: Construnario Versión 3.51
- Fecha de los precios: 14/11/2023
- Divisa: EUR

**AESA-T** u Detector termovelocimétrico algorítmico, referencia AE/SA-T de Aguilera - AE/SA-T. Detector termovelocimétrico algorítmico Aguilera
Precio: 41.07
Detector de calor fabricado por AGUILERA ELECTRÓNICA según Norma UNE EN 54-5 con certificado de conformidad CE y marca de calidad AENOR. Unidad algorítmica direccionable que gestiona dos parámetros de temperatura: Diferencial: Toma medidas del incremento de temperatura en tiempo. Térmica: Controla la temperatura ambiente que detecta en cada momento. Ambas medidas son analizadas y enviadas a la central para que ésta tome la decisión de alarma de acuerdo con la programación hecha en cada caso. Incluye Zócalo para detectores algorítmicos
