# AETAF-4.6 - Etiqueta adhesiva de calibración 4.6 mm - Etiquetas de calibración Aguilera

- Propiedad del archivo: CONSTRUNARIO
- Formato: FIEBDC-3/2012
- Programa: Construnario Versión 3.51
- Fecha de los precios: 14/11/2023
- Divisa: EUR

| Código | Ud | Descripción | Precio |
|---|---|---|---|
| AETAF-4.6 | u | AETAF-4.6 - Etiqueta adhesiva de calibración 4.6 mm - Etiquetas de calibración Aguilera | 1.67 |
