# AETP5-2-0150. TITANUS PRO-SENS® TP5 de 2 módulos de detección. Modulo 1 0,015% de sensibilidad. Modulo 2 0,015% de sensibilidad. - AETP5-2-0150. TITANUS PRO-SENS® TP5 - sens. módulo1 0.015% módulo2

- Propiedad del archivo: CONSTRUNARIO
- Formato: FIEBDC-3/2012
- Programa: Construnario Versión 3.51
- Fecha de los precios: 14/11/2023
- Divisa: EUR

**AETP5-2-0150** u AETP5-2-0150. TITANUS PRO-SENS® TP5 de 2 módulos de detección. Modulo 1 0,015% de sensibilidad. Modulo 2 0,015% de sensibilidad. - AETP5-2-0150. TITANUS PRO-SENS® TP5 - sens. módulo1 0.015% módulo2 0.5% Aguilera
Precio: 5301.22
TITANUS PRO-SENS® TP5 de 2 módulos de detección. Modulo 1 0,015% de sensibilidad de Aguilera Electrónica.
