# AETP5-2-50. TITANUS PRO-SENS® TP5 de 2 módulos de detección. Modulo 1 0,5% de sensibilidad. Modulo 2 0,5% de sensibilidad. - AETP5-2-50. TITANUS PRO-SENS® TP5 - sens. módulo1 0.5% módulo2 0.5%

- Propiedad del archivo: CONSTRUNARIO
- Formato: FIEBDC-3/2012
- Programa: Construnario Versión 3.51
- Fecha de los precios: 14/11/2023
- Divisa: EUR

**AETP5-2-50** u AETP5-2-50. TITANUS PRO-SENS® TP5 de 2 módulos de detección. Modulo 1 0,5% de sensibilidad. Modulo 2 0,5% de sensibilidad. - AETP5-2-50. TITANUS PRO-SENS® TP5 - sens. módulo1 0.5% módulo2 0.5% Aguilera
Precio: 3694.02
TANUS PRO-SENS® TP5 de 2 módulos de detección. Modulo 1 0,5% de sensibilidad de Aguilera Electrónica.
