# AE/V-R2450E. Retenedor para empotrar - AE/V-R2450E. Retenedor para empotrar Aguilera

- Propiedad del archivo: CONSTRUNARIO
- Formato: FIEBDC-3/2012
- Programa: Construnario Versión 3.51
- Fecha de los precios: 14/11/2023
- Divisa: EUR

**AEV-R2450E** u AE/V-R2450E. Retenedor para empotrar - AE/V-R2450E. Retenedor para empotrar Aguilera
Precio: 79.00
Retenedor para empotrar de Aguilera Electrónica.
