# AE/V-R2450P. Retenedor de montaje en pared - AE/V-R2450P. Retenedor de montaje en pared Aguilera

- Propiedad del archivo: CONSTRUNARIO
- Formato: FIEBDC-3/2012
- Programa: Construnario Versión 3.51
- Fecha de los precios: 14/11/2023
- Divisa: EUR

**AEV-R2450P** u AE/V-R2450P. Retenedor de montaje en pared - AE/V-R2450P. Retenedor de montaje en pared Aguilera
Precio: 50.00
Retenedor de montaje en pared de Aguilera Electrónica.
