# AE/V-RPE300. Retenedor de puertas de emergencia 300 kg - AE/V-RPE300. Retenedor de puertas de emergencia 300 kg Aguilera

- Propiedad del archivo: CONSTRUNARIO
- Formato: FIEBDC-3/2012
- Programa: Construnario Versión 3.51
- Fecha de los precios: 14/11/2023
- Divisa: EUR

**AEV-RPE300** u AE/V-RPE300. Retenedor de puertas de emergencia 300 kg - AE/V-RPE300. Retenedor de puertas de emergencia 300 kg Aguilera
Precio: 131.00
Retenedor de puertas de emergencia 300 kg de Aguilera Electrónica.
