# AE/V-RPE500. Retenedor de puertas de emergencia 500 kg - AE/V-RPE500. Retenedor de puertas de emergencia 500 kg Aguilera

- Propiedad del archivo: CONSTRUNARIO
- Formato: FIEBDC-3/2012
- Programa: Construnario Versión 3.51
- Fecha de los precios: 14/11/2023
- Divisa: EUR

**AEV-RPE500** u AE/V-RPE500. Retenedor de puertas de emergencia 500 kg - AE/V-RPE500. Retenedor de puertas de emergencia 500 kg Aguilera
Precio: 211.00
Retenedor de puertas de emergencia 500 kg de Aguilera Electrónica.
