# Tubo de nylon (8mm), capilares de muestreo, referencia EV221-035 de Aguilera - Accesorios sistema de tuberías Aguilera

- Propiedad del archivo: CONSTRUNARIO
- Formato: FIEBDC-3/2012
- Programa: Construnario Versión 3.51
- Fecha de los precios: 14/11/2023
- Divisa: EUR

**AEV221035** u Tubo de nylon (8mm), capilares de muestreo, referencia EV221-035 de Aguilera - Accesorios sistema de tuberías Aguilera
Precio: 1.30
Tubo de nylon (8mm), capilares de muestreo, referencia EV221-035 de Aguilera
