# Sirena/foco industrial 120dB, 230V, referencia AE/V-ASFIND230 de Aguilera - Óptico acústicos Aguilera

- Propiedad del archivo: CONSTRUNARIO
- Formato: FIEBDC-3/2012
- Programa: Construnario Versión 3.51
- Fecha de los precios: 14/11/2023
- Divisa: EUR

**AEV_ASFIND230** u Sirena/foco industrial 120dB, 230V, referencia AE/V-ASFIND230 de Aguilera - Óptico acústicos Aguilera
Precio: 395.05
Sirena/foco industrial 120dB, 230V, referencia AE/V-ASFIND230 de Aguilera
