# Sirena alta intensidad, 120dB, referencia AE/V-ASSYHO de Aguilera - Óptico acústicos Aguilera

- Propiedad del archivo: CONSTRUNARIO
- Formato: FIEBDC-3/2012
- Programa: Construnario Versión 3.51
- Fecha de los precios: 14/11/2023
- Divisa: EUR

**AEV_ASSYHO** u Sirena alta intensidad, 120dB, referencia AE/V-ASSYHO de Aguilera - Óptico acústicos Aguilera
Precio: 118.80
Sirena alta intensidad, 120dB, referencia AE/V-ASSYHO de Aguilera
