# Curva de 90º de radio largo, ABS Blanco, referencia AEVPIP-005BB de Aguilera - Accesorios sistema de tuberías Aguilera

- Propiedad del archivo: CONSTRUNARIO
- Formato: FIEBDC-3/2012
- Programa: Construnario Versión 3.51
- Fecha de los precios: 14/11/2023
- Divisa: EUR

**AEVPIP005B** u Curva de 90º de radio largo, ABS Blanco, referencia AEVPIP-005BB de Aguilera - Accesorios sistema de tuberías Aguilera
Precio: 6.00
Curva de 90º de radio largo, ABS Blanco, referencia AEVPIP-005BB de Aguilera
