# Bifurcación en T de 25 mm, ABS Blanco, referencia AEVPIP-008b de Aguilera - Accesorios sistema de tuberías Aguilera

- Propiedad del archivo: CONSTRUNARIO
- Formato: FIEBDC-3/2012
- Programa: Construnario Versión 3.51
- Fecha de los precios: 14/11/2023
- Divisa: EUR

**AEVPIP008B** u Bifurcación en T de 25 mm, ABS Blanco, referencia AEVPIP-008b de Aguilera - Accesorios sistema de tuberías Aguilera
Precio: 3.20
Bifurcación en T de 25 mm, ABS Blanco, referencia AEVPIP-008b de Aguilera
