# Abrazadera de sujeción del tubo, ABS Blanco, referencia AEVPIP-009B de Aguilera - Accesorios sistema de tuberías Aguilera

- Propiedad del archivo: CONSTRUNARIO
- Formato: FIEBDC-3/2012
- Programa: Construnario Versión 3.51
- Fecha de los precios: 14/11/2023
- Divisa: EUR

**AEVPIP009B** u Abrazadera de sujeción del tubo, ABS Blanco, referencia AEVPIP-009B de Aguilera - Accesorios sistema de tuberías Aguilera
Precio: 1.10
Abrazadera de sujeción del tubo, ABS Blanco, referencia AEVPIP-009B de Aguilera
