# Curva flexible equivalente radio 70 blanco, referencia AEVPIPCF.18B deAguilera - Accesorios sistema de tuberías Aguilera

- Propiedad del archivo: CONSTRUNARIO
- Formato: FIEBDC-3/2012
- Programa: Construnario Versión 3.51
- Fecha de los precios: 14/11/2023
- Divisa: EUR

**AEVPIPCF18B** u Curva flexible equivalente radio 70 blanco, referencia AEVPIPCF.18B deAguilera - Accesorios sistema de tuberías Aguilera
Precio: 21.00
Curva flexible equivalente radio 70 blanco, referencia AEVPIPCF.18B deAguilera
