# AEX/ADTIH6. Sistema alta presión indirecto para HFC 227ea y Novec 1230 capacidad 6,7 L - AEX/ADTIH6. Sistema alta presión indirecto para HFC 227ea y Novec 1230 capacidad 6,7 L Aguilera

- Propiedad del archivo: CONSTRUNARIO
- Formato: FIEBDC-3/2012
- Programa: Construnario Versión 3.51
- Fecha de los precios: 14/11/2023
- Divisa: EUR

**AEXADTIH6** u AEX/ADTIH6. Sistema alta presión indirecto para HFC 227ea y Novec 1230 capacidad 6,7 L - AEX/ADTIH6. Sistema alta presión indirecto para HFC 227ea y Novec 1230 capacidad 6,7 L Aguilera
Precio: 816.83
Sistema alta presión indirecto para HFC 227ea y Novec 1230 capacidad 6,7 L de Aguilera Electrónica.
