# AEX/ADTIL6. Sistema baja presión indirecto para HFC227 y Novec 1230 capacidad 6,7 L - AEX/ADTIL6. Sistema baja presión indirecto para HFC227 y Novec 1230 capacidad 6,7 L Aguilera

- Propiedad del archivo: CONSTRUNARIO
- Formato: FIEBDC-3/2012
- Programa: Construnario Versión 3.51
- Fecha de los precios: 14/11/2023
- Divisa: EUR

**AEXADTIL6** u AEX/ADTIL6. Sistema baja presión indirecto para HFC227 y Novec 1230 capacidad 6,7 L - AEX/ADTIL6. Sistema baja presión indirecto para HFC227 y Novec 1230 capacidad 6,7 L Aguilera
Precio: 515.59
Sistema baja presión indirecto para HFC227 y Novec 1230 capacidad 6,7 L de Aguilera Electrónica.
