# Batería IG-55 18 CIL 120 l de Aguilera. Doble fila - Baterías de cilindros de 120L en doble fila (IG-55) Aguilera

- Propiedad del archivo: CONSTRUNARIO
- Formato: FIEBDC-3/2012
- Programa: Construnario Versión 3.51
- Fecha de los precios: 14/11/2023
- Divisa: EUR

**AEXIGBD120-18** u Batería IG-55 18 CIL 120 l de Aguilera. Doble fila - Baterías de cilindros de 120L en doble fila (IG-55) Aguilera
Precio: 54150.00
Baterías de cilindros de alta presión de 80L cargados con IG-55 al máximo de sucapacidad, fabricados en acero aleado tratado térmicamente sin soldadura según instrucciónMIE AP7 de aparatos a presión y Directiva Europea 84/525/CEE.Las baterías están compuestas por cilindros esclavos y un cilindro piloto, excepto en el casode los sistemas con válvulas direccionales en los que todos los cilindros serán esclavos y vanequipados con un botellín piloto de nitrógeno aparte. 1. Cilindro 2. Válvula para inertes DN12 3. Regulador de presión 4. Válvula de retención 5. Travesaño posterior 6. Travesaño anterior 7. Pie baterías doble fila 8. Colector 9. Latiguillo descarga 10. Actuador neumático 11. Latiguillo disparo 12. Válvula de alivio 13. Manómetro con presostato 14. Actuador eléctrico válvulas inertes 15. Actuador manual 16. Contactor de paso (opcional)
