# AEX/SBFM1267FMD. Batería 12 cilindros de 67 L con pesaje continuo HFC 227ea D/F - AEX/SBP1267FMD. Batería 12 cilindros de 67 L con pesaje continuo HFC 227ea D/F Aguilera

- Propiedad del archivo: CONSTRUNARIO
- Formato: FIEBDC-3/2012
- Programa: Construnario Versión 3.51
- Fecha de los precios: 14/11/2023
- Divisa: EUR

**AEXSBFM1267FMD** u AEX/SBFM1267FMD. Batería 12 cilindros de 67 L con pesaje continuo HFC 227ea D/F - AEX/SBP1267FMD. Batería 12 cilindros de 67 L con pesaje continuo HFC 227ea D/F Aguilera
Precio: 19468.57
Batería 12 cilindros de 67 L con pesaje continuo HFC 227ea D/F de Aguilera Electrónica.
