# AEX/SBFM1567D Batería 15 cilindros de 67 L HFC 227ea D/F - AEX/SBFM1567D. Batería 15 cilindros de 67 L HFC 227ea D/F Aguilera

- Propiedad del archivo: CONSTRUNARIO
- Formato: FIEBDC-3/2012
- Programa: Construnario Versión 3.51
- Fecha de los precios: 14/11/2023
- Divisa: EUR

**AEXSBFM1567D** u AEX/SBFM1567D Batería 15 cilindros de 67 L HFC 227ea D/F - AEX/SBFM1567D. Batería 15 cilindros de 67 L HFC 227ea D/F Aguilera
Precio: 23743.00
Batería 15 cilindros de 67 L HFC 227ea D/F de Aguilera Electrónica.
