# AEX/SBFM767FMD. Batería 7 cilindros de 67 L con pesaje continuo HFC 227ea D/F - AEX/SBP767FMD. Batería 7 cilindros de 67 L con pesaje continuo HFC 227ea D/F Aguilera

- Propiedad del archivo: CONSTRUNARIO
- Formato: FIEBDC-3/2012
- Programa: Construnario Versión 3.51
- Fecha de los precios: 14/11/2023
- Divisa: EUR

**AEXSBFM767FMD** u AEX/SBFM767FMD. Batería 7 cilindros de 67 L con pesaje continuo HFC 227ea D/F - AEX/SBP767FMD. Batería 7 cilindros de 67 L con pesaje continuo HFC 227ea D/F Aguilera
Precio: 10972.10
Batería 7 cilindros de 67 L con pesaje continuo HFC 227ea D/F de Aguilera Electrónica.
