# AEX/SBP140 Cilindro autónomo 40,2 L con pesaje continuo HFC 227ea - AEX/SBP140 Cilindro autónomo 40,2 L con pesaje continuo HFC 227ea Aguilera

- Propiedad del archivo: CONSTRUNARIO
- Formato: FIEBDC-3/2012
- Programa: Construnario Versión 3.51
- Fecha de los precios: 14/11/2023
- Divisa: EUR

**AEXSBP140** u AEX/SBP140 Cilindro autónomo 40,2 L con pesaje continuo HFC 227ea - AEX/SBP140 Cilindro autónomo 40,2 L con pesaje continuo HFC 227ea Aguilera
Precio: 1603.68
Cilindro autónomo 40,2 L con pesaje continuo HFC 227ea de Aguilera Electrónica.
