# Pulsador de disparo de extinción - AE/V-PD2. Pulsador de disparo de extinción Aguilera

- Propiedad del archivo: CONSTRUNARIO
- Formato: FIEBDC-3/2012
- Programa: Construnario Versión 3.51
- Fecha de los precios: 14/11/2023
- Divisa: EUR

**PAGUAE_V-PD2** u Pulsador de disparo de extinción - AE/V-PD2. Pulsador de disparo de extinción Aguilera
Precio: 16.30
Pulsador de disparo de extinción de Aguilera Electrónica.
