# Pulsador de alarma de fuego con autochequeo - AE/V-PSAT. Pulsador de alarma de fuego con autochequeo Aguilera

- Propiedad del archivo: CONSTRUNARIO
- Formato: FIEBDC-3/2012
- Programa: Construnario Versión 3.51
- Fecha de los precios: 14/11/2023
- Divisa: EUR

**PAGUAE_V-PSAT** u Pulsador de alarma de fuego con autochequeo - AE/V-PSAT. Pulsador de alarma de fuego con autochequeo Aguilera
Precio: 13.80
Pulsador de alarma de fuego con autochequeo de Aguilera Electrónica.
