# AETT-2-D0110. TITANUS TOPSENS® - sens. módulo1 0.015% módulo2 0.1% (doble detección) - Titanus Topsens - 2 módulos de detección (doble detección) Aguilera

- Propiedad del archivo: CONSTRUNARIO
- Formato: FIEBDC-3/2012
- Programa: Construnario Versión 3.51
- Fecha de los precios: 14/11/2023
- Divisa: EUR
- Código: aguilera-ele

**UAGUAETT-2-D0110** u AETT-2-D0110. TITANUS TOPSENS® - sens. módulo1 0.015% módulo2 0.1% (doble detección) - Titanus Topsens - 2 módulos de detección (doble detección) Aguilera
El TITANUS TOP·SENS® de Aguilera Electrónica, es un dispositivo de alta sensibilidad para la detección de humo por aspiración, con numerosas características de funcionamiento y opciones: Conexión de uno o dos módulos detectores. Con un solo equipo podemos vigilar dos zonas, o bien doble detección en la misma zona (mediante el uso del adaptador en V) 3 umbrales de alarma (aviso, prealarma y alarma) con relés conmutados libres de tensión, para cada módulo detector. Relé de avería. Gráfico de barras de 10 dígitos, para cada módulo detector, que mantiene informado al usuario sobre el nivel de humo actual presente en la zona controlada. Conexión a red Ethernet mediante tarjeta de red AET/IT. Conexión al bucle algorítmico de Aguilera Electrónica mediante la tarjeta AE/SA-IT. Versión para zonas de congelación, para aplicaciones hasta -40ºC. Versión silenciosa, con un nivel de ruido de 23dB(A). Características técnicas: Alimentación: 24 Vcc (14 -30 Vcc) Intervalo de temperatura: -20ºC a +60ºC Clase de protección: IP 20 (IP 52 opcional) Dimensiones: 200 x 292 x 113 mm Humedad: del 10% al 95% sin condensación Dimensiones: 200 x 292 x 113 mm Certificados EN 54-20 clases A,B,C nº 0786-CPD-20685 Homologados VdS nº G202064

| Código | Ud | Descripción | Rendimiento | Precio | Importe |
|---|---|---|---|---|---|
| AETT-2-D0110 | u | AETT-2-D0110. TITANUS TOPSENS® - sens. módulo1 0.015% módulo2 0.1% (doble detección) (material) | 1.000 | 6355 | 6355.00 |
| PMAT4 | u | Pequeño material eléctrico (material) | 10.000 | 1.4 | 14.00 |
| MOC105 | h | Cuadrilla Oficial Primera + Ayudante (mano de obra) | 4.000 | 37.54 | 150.16 |
| PAGUVS | u | Incremento para versión silenciosa de Aguilera Electrónica. (material) | 0.000 | 458 | 0.00 |
|  |  | Costes directos |  |  | 6519.16 |

## Recursos

**AETT-2-D0110** u AETT-2-D0110. TITANUS TOPSENS® - sens. módulo1 0.015% módulo2 0.1% (doble detección)
TITANUS TOPSENS? - sensibilidad Módulo 1 0.015% Módulo 2 0.1% (doble detección) de Aguilera Electrónica.
