# AEX/SBCO780. Batería 7 cilindros 80 L de CO2 - Batería formadas con cilindros de 80 L para CO2 en simple fila Aguilera

- Propiedad del archivo: CONSTRUNARIO
- Formato: FIEBDC-3/2012
- Programa: Construnario Versión 3.51
- Fecha de los precios: 14/11/2023
- Divisa: EUR
- Código: aguilera-ele

**UAGUAEX_SBCO780** u AEX/SBCO780. Batería 7 cilindros 80 L de CO2 - Batería formadas con cilindros de 80 L para CO2 en simple fila Aguilera
Cilindros de alta presión de Aguilera Electrónica, formadas con botellas de 67 y 80 L de capacidad. Fabricados en acero tratado térmicamente, sin soldadura, (según instrucción MIE AP7 de aparatos a presión y Directiva Europea 84/525/CEE). Presión de trabajo 60 bar, presión de prueba 250 bar, temperaturas de servicio de -20ºC a +50ºC. Grabados y pintados según normativa. Equipados con válvula principal AE-100 de 1” con apertura neumática a través del cabezal, válvulas antirretorno, latiguillos para el accionamiento neumático de disparo y latiguillos de descarga. Ensamblados en bastidor metálico con doble herraje de fijación y colector de descarga con rosca de acoplamiento a la instalación. Los bastidores pueden ser realizados mediante montaje de cilindros en una sola fila o bastidor especial para montaje en doble fila.

| Código | Ud | Descripción | Rendimiento | Precio | Importe |
|---|---|---|---|---|---|
| AEXSBCO780 | u | AEX/SBCO780 Batería 7 cilindros 80 L de CO2 (material) | 1.000 | 7831 | 7831.00 |
| PMAT1 | u | Pequeño material (material) | 10.000 | 0.53 | 5.30 |
| AEXCO | kg | AEX/CO. Kilos de CO2 (material) | 0.000 | 3.15 | 0.00 |
| MOC105 | h | Cuadrilla Oficial Primera + Ayudante (mano de obra) | 5.250 | 37.54 | 197.09 |
|  |  | Costes directos |  |  | 8033.39 |

## Recursos

**AEXSBCO780** u AEX/SBCO780 Batería 7 cilindros 80 L de CO2
Batería 7 cilindros 80 L de CO2 de Aguilera Electrónica.

**AEXCO** kg AEX/CO. Kilos de CO2
Kilos de CO2 de Aguilera Electrónica.
