# Batería FK-5-1-12 3 cilindros 80 L de Aguilera - Baterías formadas con cilindros de 80l en una fila Aguilera

- Propiedad del archivo: CONSTRUNARIO
- Formato: FIEBDC-3/2012
- Programa: Construnario Versión 3.51
- Fecha de los precios: 14/11/2023
- Divisa: EUR

**AEXFKB080_03** u Batería FK-5-1-12 3 cilindros 80 L de Aguilera - Baterías formadas con cilindros de 80l en una fila Aguilera
Precio: 8182.00
Baterías formadas por cilindrosindros de 67 a 240 L, fabricados en acero aleado certificados bajo normativa europea TPED para su uso con NOVEC 1230 de 3M. Presión de trabajo 25 bar a 21.1ºC. Pintados en color rojo (RAL 3002). Equipados con: – Válvula de descarga KIDDE 2?. Certificada CE y VdS. – Solenoide KIDDE 24 Vcc de disparo. Certificado CE y VdS (botella piloto). – Actuador Manual KIDDE. Certificado CE y Vds.(botella piloto) – Manómetro con presostato KIDDE. Certificado CE y VdS – Actuador neumático KIDDE. Certificado CE y VdS (botellas esclavas) – Latiguillos de disparo y descarga. Certificados CE. – Colector con brida de acoplamiento. – Válvulas antirretorno. Certificadas CE. – Conexión de descarga a colector. – Herrajes para fijación a pared. – Caperuza de protección para transporte.
