# Onduline® Fijaciones Bajo Teja: Clavo taco para hormigón de 16 cm

- Propiedad del archivo: CONSTRUNARIO
- Formato: FIEBDC-3/2012
- Programa: Construnario Versión 3.51
- Fecha de los precios: 23/11/2023
- Divisa: EUR

**OND-BT-FIJ9** u Onduline® Fijaciones Bajo Teja: Clavo taco para hormigón de 16 cm.
Precio: 0.31
El Clavo taco Onduline es una fijación compuesta de acero bricomatado. Especialmente desinada para la fijación en forjado de hormigón, que asegura un agarre excepcional y de fácil aplicación, sin necesidad de colocar un taco plástico. No incluye arandela. Cabeza semi circular - Longitud: 16 cm - Diámetro 6 mm - 200 Ud/paq
