# Teja curva roja 50x23

- Propiedad del archivo: CONSTRUNARIO
- Formato: FIEBDC-3/2012
- Programa: Construnario Versión 3.51
- Fecha de los precios: 23/11/2023
- Divisa: EUR

**P05TC004** u Teja curva roja 50x23
Precio: 0.53
Teja cerámica curva estándar 50x23 roja
