# Teja hormigón 42x33

- Propiedad del archivo: CONSTRUNARIO
- Formato: FIEBDC-3/2012
- Programa: Construnario Versión 3.51
- Fecha de los precios: 23/11/2023
- Divisa: EUR

**P05TH020** u Teja hormigón 42x33
Precio: 0.87
Teja de hormigón estándar.
