# Teja mixta roja 45X27

- Propiedad del archivo: CONSTRUNARIO
- Formato: FIEBDC-3/2012
- Programa: Construnario Versión 3.51
- Fecha de los precios: 23/11/2023
- Divisa: EUR

**P05TM054** u Teja mixta roja 45X27
Precio: 0.84
Teja cerámica mixta estándar.
