# Onduline® Fijaciones: Tornillo SIATE 25 cm + Arandela - Soporte ceramico y hormigon

- Propiedad del archivo: CONSTRUNARIO
- Formato: FIEBDC-3/2012
- Programa: Construnario Versión 3.51
- Fecha de los precios: 23/11/2023
- Divisa: EUR

**OND_THER_FIJ13** u Onduline® Fijaciones: Tornillo SIATE 25 cm + Arandela - Soporte ceramico y hormigon
Precio: 0.39
Fijación empleada para la sujección de los paneles ONDUTHERM BASIC a soportes continuos de hormigon, ceramico. Tornillo SIATE de 25cm. Compuesto de acero endurecido cementado con tratamiento anti corrosion zincado y pasivado azul.Rosca de pinta gruesa a lo largo de toda la fijación. Cabeza plana avellanda de huella T30, y diam. de 5,5 mm.
