# Colchón de viscoelástica modelo Bora de Marpe descanso. Firmeza media

- Propiedad del archivo: CONSTRUNARIO
- Formato: FIEBDC-3/2012
- Programa: Construnario Versión 3.51
- Fecha de los precios: 01/12/2023
- Divisa: EUR

**BORA_MAR** u Colchón de viscoelástica modelo Bora de Marpe descanso. Firmeza media
Altura total: 20 cm. (+/-1 cm) Descripción: . Firmeza media . Colchón de muelle bonell+ con Mousse® de confort y fibra de contacto . El colchón Bora combina un diseño sencillo y compacto junto a una tecnología de mulles avanzada. . El núcleo de muelles bonell+ cuenta con una alta concentración de muelles con mayor número de vueltas en el espiral y mayor grosor del alambre. . Incorpora una Mousse® que aporta un extra de confort Medidas disponibles: Anchos de 90, 105, 120, 135, 140, 150, 160, 180 y 200. Largos de 180, 190 y 200. Características: Bonell+: Núcleo de muelles que incorpora una alta concentración de muelles con mayor número de vueltas en el espiral y mayor grosor del alambre. Mousse® de confort: Aporta un extra de firmeza a las demás capas del colchón. Esta espumación técnica es capaz de ofrecer una sensación firme sin renunciar a la transpirabilidad, manteniendo el colchón fresco y ventilado. Fibra de contacto: La fibra de contacto es el aliado perfecto de la Mousse® ya que combinados ofrecen un confort todavía más agradable.
