# Canapé de madera abatible modelo Drago de Marpe descanso. Gran capacidad

- Propiedad del archivo: CONSTRUNARIO
- Formato: FIEBDC-3/2012
- Programa: Construnario Versión 3.51
- Fecha de los precios: 01/12/2023
- Divisa: EUR

**DRAGO_MAR** u Canapé de madera abatible modelo Drago de Marpe descanso. Gran capacidad
. Canapé de madera abatible con una alta capacidad de almacenamiento que sirve de base para cualquier tipo de colchón. . Robusto, resistente y con acabados de alta calidad. . Muy fácil de utilizar y práctico. Incluye tiradores de diseño en madera para abrir y cerrar la tapa de forma sencilla y casi sin esfuerzo, gracias a la ayuda de los sistemas hidráulicos que incorpora en el interior. . Diseño de líneas rectas con esquinas redondas de madera. . Incluye un arquillo sujeta colchón de acero cincado. . Incluye 4 patas de madera maciza esquineras en la versión con patas. . Se puede personalizar escogiendo entre una gran variedad de tejidos y colores, distintos acabados para las patas y los tiradores y multitud de extras como la tapa en tejido antideslizante, la tapa marco, incorporación de un sistema motorizado…etc. . Disponible en versión con patas y versión al suelo. Medidas disponibles: Anchos de 80, 90, 105, 120, 135, 140, 150, 160, 180 y 200. Largos de 180, 190 y 200.
