# Electrobomba volumétrica modelo PM50 de BCM. 230V

- Propiedad del archivo: CONSTRUNARIO
- Formato: FIEBDC-3/2012
- Programa: Construnario Versión 3.51
- Fecha de los precios: 01/12/2023
- Divisa: EUR

**PM50** u Electrobomba volumétrica modelo PM50 de BCM. 230V
Electrobomba volumétrica especialmente concebida para suministros de pequeñas aplicaciones industriales y sanitarias, así como para grupos de presión. Características: Cuerpo de bomba y soporte en fundición. Impulsor en latón, eje en inox 304, cierre mecánico grafito cerámica. Motor 2950 rpm, aislamiento clase FY, protección IP44, preparado para trabajo continuo. Temperatura máxima del líquido 60ºC Temperatura ambiente 40ºC
