# Servicio de diseño de sistemas de detección y alarmas de intrusos de Saima Seguridad

- Propiedad del archivo: CONSTRUNARIO
- Formato: FIEBDC-3/2012
- Programa: Construnario Versión 3.51
- Fecha de los precios: 01/12/2023
- Divisa: EUR

**SISALARIN** u Servicio de diseño de sistemas de detección y alarmas de intrusos de Saima Seguridad
El riesgo de pérdida por atraco, robo o daño criminal ha aumentado constantemente a lo largo de los años hasta un punto en el que hoy en día los sistemas electrónicos de detección de intrusos se aceptan ampliamente como una parte necesaria e integral de la vida cotidiana para la protección de personas, bienes y posesiones. Para que sean realmente eficaces, los sistemas de seguridad deben diseñarse individualmente y ejecutarse cuidadosamente para minimizar, si no eliminar, los posibles riesgos. Saima Seguridad también tiene en cuenta el uso diario de las instalaciones o el estilo de vida de los ocupantes, de modo que el sistema siga siendo eficaz, y al mismo tiempo fiable para el usuario, sencillo y sin problemas en su funcionamiento en todo momento. Saima Seguridad ofrece un servicio de diseño y asesoramiento con una amplia gama de sistemas de detección y alarmas de intrusos, que se diseñan individualmente para cada aplicación y se ajustan a los estándares legales, que incluyen: Alarmas de intrusión Sistemas de lectura de matrículas Seguridad perimetral Automatización Protección física Detección mediante CCTV
