# Abrazadera deslizante M8/M10 Polysan/Wefatherm, diámetro 63 mm

- Propiedad del archivo: CONSTRUNARIO
- Formato: FIEBDC-3/2012
- Programa: Construnario Versión 3.51
- Fecha de los precios: 03/01/2024
- Divisa: EUR

**595042** u Abrazadera deslizante M8/M10 Polysan/Wefatherm, diámetro 63 mm
Precio: 2.61
Abrazadera para tubos de polipropileno para instalaciones de agua caliente y fría. Características: - Goma de baja-fricción, especial para tuberías de polipropileno. - Fácil apertura / cierre. - Superficie lisa diseñada específicamente para tuberías plásticas. - Sus propiedades deslizantes permiten la dilatación/contracción de la tubería. - De conformidad con la Sociedad de Estandarización de Fabricantes (MSS) SP-58 (Tipo 12). - Material: acero, EPDM-Goma. - Acabado: electrogalvanizado. - Color: verde. - Temperatura: -50 a 110 °C. - Permite que las tuberías PPR puedan dilatar/contraer con los cambios de temperatura sin ejercer tensiones añadidas sobre la instalación. - Sistema conforme con UNE-EN ISO 15874.
