# Tubería multicapa PERT/AL/PERT en rollo, con aislamiento rojo Polysan/Rainbow, diámetro 25/20 mm

- Propiedad del archivo: CONSTRUNARIO
- Formato: FIEBDC-3/2012
- Programa: Construnario Versión 3.51
- Fecha de los precios: 03/01/2024
- Divisa: EUR

**B2025R** m Tubería multicapa PERT/AL/PERT en rollo, con aislamiento rojo Polysan/Rainbow, diámetro 25/20 mm
Precio: 5.10
Tubo de canalización multicapa para instalaciones de agua caliente y fría en el interior de edificios. Características: - Material: PERT II/AL/PERT II. - Color: rojo. - Diámetro exterior 25 mm. - Espesor de pared 2,5 mm. - Diámetro interior 20 mm. - Espesor aislamiento 10 mm. - Se suministra en rollos de 25 m. - Clase de aplicación/presión de diseño (bar): 1/6; 2/6; 4/6; 5/6. - Tipo de unión: PRESS FITTING. - Tipo de mordaza: U. - Adecuada para ACS, calefacción, usos alimentarios e industriales. - Rugosidad: 0,007 mm. - Coeficiente de conductividad térmica: 0,46 W/mK. - Coeficiente de dilatación lineal: 0,025 mm/m °C. - Temperatura límite de funcionamiento óptimo: 90° C. - Sistema con Certificado AENOR, según norma UNE-EN ISO 21003. Ventajas: - Resistencia a impactos, a la corrosión, a la abrasión y al ataque de productos químicos. - Impermeable a la difusión de oxígeno. - No le afectan los rayos ultravioletas. - Garantiza una baja transmisión de ruido y una alta absorción frente a los golpes de ariete. - No conductor de electricidad. - Muy pocas pérdidas de carga. - No se producen adherencias e incrustaciones. - Calidad sanitaria, no altera el olor ni el sabor del agua potable. - Resiste todas las acciones aplicadas en la prevención y control de legionelosis. - Su ligereza facilita el transporte, el almacenaje y la instalación.
