# Acumulador Li-Ion 14,4 V multicapa Polysan/Rainbow REMS

- Propiedad del archivo: CONSTRUNARIO
- Formato: FIEBDC-3/2012
- Programa: Construnario Versión 3.51
- Fecha de los precios: 03/01/2024
- Divisa: EUR

**BT-REMS** u Acumulador Li-Ion 14,4 V multicapa Polysan/Rainbow REMS
Acumulador para prensadora radial HEBAREMS para tubos de canalización multicapa para instalaciones de agua caliente y fría en el interior de edificios. Características: - Tipo de batería: Li-Ion. - Potencia: 14,4 V. - Amperaje: 3,0 Ah. - Ligero y potente. - Para aprox. 270 operaciones de prensado Viega Profipress DN 15 con cada carga. - Rango de temperaturas de trabajo desde - 10 hasta + 60°C. - Sin efecto memoria, para una potencia máxima del acumulador. - Cargador rápido para tiempos de carga cortos. - Tipo de unión del sistema: PRESS FITTING. - Tipo de mordaza del sistema: U. - Sistema con Certificado AENOR, según norma UNE-EN ISO 21003. Precio a consultar.
