# Válvula de bola desmontable DUAL BLOCK PP-RCT Polysan/Wefatherm, diámetro 40 mm

- Propiedad del archivo: CONSTRUNARIO
- Formato: FIEBDC-3/2012
- Programa: Construnario Versión 3.51
- Fecha de los precios: 03/01/2024
- Divisa: EUR

**V393914** u Válvula de bola desmontable DUAL BLOCK PP-RCT Polysan/Wefatherm, diámetro 40 mm
Precio: 137.04
Válvula de bola desmontable de 2 vías para tubos de polipropileno para instalaciones de agua caliente y fría. Características: - Con doble unión y manguitos de termofusión. - Material: PP-RCT (cuerpo, uniones, manguitos); PP-H (bola y vástago). - Material de sellado: EPDM (juntas tóricas); PTFE (asiento de la bola). - Color verde. - Conforme con UNE-EN ISO 16135, apto para 20°C/10 bar. - Tipo de unión: Termofusión por inserción (socket). - Complementos: Soldador regulación electrónica 505026 y Matriz 503014. - Sistema conforme con UNE-EN ISO 15874.
