# Codo 90° alargado hembra/hembra PP-R Polysan/Wefatherm, SDR 11, diámetro 20 mm

- Propiedad del archivo: CONSTRUNARIO
- Formato: FIEBDC-3/2012
- Programa: Construnario Versión 3.51
- Fecha de los precios: 03/01/2024
- Divisa: EUR

**V501478** u Codo 90° alargado hembra/hembra PP-R Polysan/Wefatherm, SDR 11, diámetro 20 mm
Precio: 2.39
Accesorio para tubos de polipropileno para instalaciones de agua caliente y fría. Características: - PP-R. - SDR 11. - Color verde. - Tipo de unión: Termofusión por inserción (socket). - Complementos: Soldador regulación electrónica 505026 y Matriz 503008. - R ˜ 2 x d. - Conforme con UNE-EN ISO 15874.
