# Monomando para lavabo modelo Inca de Griferías MR

- Propiedad del archivo: CONSTRUNARIO
- Formato: FIEBDC-3/2012
- Programa: Construnario Versión 3.51
- Fecha de los precios: 05/01/2024
- Divisa: EUR

**64100370** u Monomando para lavabo modelo Inca de Griferías MR
- Grifería de monomando. - Piezas esenciales de funcionamiento en latón. - Cartucho cierre cerámico. - Rango de presiones; - Max 10 Bares - óptimo entre 1-5 bares
