# Sistemas de PVC para puerta abatible vertical Extreme by Kömmerling de Casamayor Perfiles

- Propiedad del archivo: CONSTRUNARIO
- Formato: FIEBDC-3/2012
- Programa: Construnario Versión 3.51
- Fecha de los precios: 05/01/2024
- Divisa: EUR

**Eurofutur70** u Sistemas de PVC para puerta abatible vertical Extreme by Kömmerling de Casamayor Perfiles
Líneas redondeadas que aportan un estilo más distintivo a la ventana. EuroFutur combina sus óptimas características técnicas con una elegante estética de suaves formas redondeadas. Se ha convertido en uno de los sistemas más valorados y conocidos de, contando con una extensa gama de perfiles y complementos. Combina sus óptimas características técnicas con una elegante estética de suaves formas redondeadas. Perfil de 70 mm de profundidad y 5 cámaras de aire estanco, permite alojar vidrios especiales y de gran espesor. Galce inclinado para mejorar la evacuación, y un cierre hermético de doble junta. Amplio abanico de posibilidades con diferentes marcos, hojas y accesorios. Se pueden fabricar una gran variedad de cerramientos con diferentes formas de apertura, siempre manteniendo unos elevados niveles de aislamiento y resistencia.
