# Sensores inteligentes 3D para control de calidad en línea Gocator 2600 de Infaimon

- Propiedad del archivo: CONSTRUNARIO
- Formato: FIEBDC-3/2012
- Programa: Construnario Versión 3.51
- Fecha de los precios: 05/01/2024
- Divisa: EUR

**GOCATOR2600** u Sensores inteligentes 3D para control de calidad en línea Gocator 2600 de Infaimon
La familia de sensores inteligentes Gocator® 3D presenta perfiles láser de resolución 4K+ para medir características microscópicas u objetos más grandes. Óptica personalizada y un potente generador de imágenes de 9 megapíxeles que ofrece 4200 puntos de datos por perfil para escaneado e inspección 3D de alta resolución, a través de amplios campos de visión en aplicaciones como la batería EV inspección, procesamiento de alimentos (producción de productos horneados), materiales de construcción (muebles, puertas/ventanas, tablones, láminas metal), automotriz (inspección de resortes neumáticos y ruedas), caucho y producción de neumáticos, y automatización general de fábricas. • Lector de imágenes de 9 megapíxeles • 4200 puntos por perfil para medición de alta resolución • Resoluciones X de hasta 0,018 mm (a 71 mm FOV) • Campos de visión de hasta 2 m (a una resolución X de 0,55 mm) • Herramientas de medición en el sensor y conectividad de E/S • Compatibilidad con red y alineación multisensor nativa
