# Entrada a bloque interior con placa Cityline Direct DUOX - de Fermax

- Propiedad del archivo: CONSTRUNARIO
- Formato: FIEBDC-3/2012
- Programa: Construnario Versión 3.51
- Fecha de los precios: 08/01/2024
- Divisa: EUR
- Código: fermax-elect (09/01/2024)

**BI_CityLineDirectDuox** u Entrada a bloque interior con placa Cityline Direct DUOX - de Fermax
Entrada de acceso a bloque interior del conjunto residencial

| Código | Ud | Descripción | Rendimiento |
|---|---|---|---|
| PlacaCityLineDirect | u | Placa Cityline Direct DUOX | 1.000 |

## Precios auxiliares

**PlacaCityLineDirect** u Placa Cityline Direct DUOX
Placa digital con teclado. El teclado tiene función de control de accesos de 1 código.

| Código | Ud | Descripción | Rendimiento |
|---|---|---|---|
| FMX73631 | u | Placa vídeo City Direct Duox Plus s5, referencia 73631 de Fermax (material) | 1.000 |
| FMX07309 | u | Placa City directorio, referencia 7309 de Fermax. Serie 5 WW (material) | 1.000 |
| FMX08855 | u | Caja de empotrar para placa modelo Cityline, referencia 8855 de Fermax. Serie 5 (material) | 2.000 |
| FMX08829 | u | Juego de separadores cajas empotrar City, referencia 8829 de Fermax (material) | 1.000 |

## Recursos

**FMX07309** u Placa City directorio, referencia 7309 de Fermax. Serie 5 WW
Se puede instalar junto a placas con teclado con el fin de anotar el nombre correspondiente a cada uno de los códigos de las viviendas. La Placa Directorio debe ser de la la misma serie que la placa de portero/videoportero. Incluye unas lamparitas de iluminación. Nueva placa CityLine. Cityline es la línea de placas de calle de "perfil continuo" para edificios. Este nuevo modelo de placa es más robusto, más lujoso y de mayor calidad estética y funcional. El nuevo diseño integra, en su versión de videoportero, las funciones de audio y vídeo en un mismo módulo. Se caracteriza por su perfil curvo-convexo manteniendo las mismas características de su predecesora. Existe una compatibilidad total entre ambos modelos, asegurando su sustitución y reposición inmediatas. Están fabricadas en aluminio anodizado, de gran resistencia a la intemperie y a cambios climáticos. Incorpora nuevos materiales como el zamak cromado en testas y pulsadores Las placas Cityline no incluyen la caja de empotrar o superficie. Ésta debe solicitarse aparte. Es posible combinar dos o más placas, siempre que sean de la misma serie. Para acoplarlas perfectamente se debe utilizar un juego de separadores cada dos placas que se instalan entre sus cajas de empotrar. Color aluminio. Consumo por lampara de iluminación: 40 mA. Placa de la Serie 5. - Medidas placa: 130x246 mm (ancho-alto). - Medidas caja empotrar: 115x233x45 mm (ancho-alto-profundo). -Medidas caja superficie: 130x246x33 mm (ancho-alto-profundo). Peso: 0,703415 kg Medidas del producto embalado: 26,5x13,8x7 cm EAN 13: 8424299073095 Código EAN: 8424299073095

**FMX08829** u Juego de separadores cajas empotrar City, referencia 8829 de Fermax
Peso: 0,050772 kg Medidas del producto embalado: 1x7x6 cm EAN 13: 8424299088297 Código EAN: 8424299088297

**FMX08855** u Caja de empotrar para placa modelo Cityline, referencia 8855 de Fermax. Serie 5
Para realizar la instalación de una placa es necesario colocar una caja en la pared o muro donde posteriormente fijaremos la placa. Las cajas de empotrar están fabricadas en aluminio y zamak. Disponen de unas bisagras abatibles en cualquier sentido, que permiten sujetar la placa mientras se realiza el cableado. Tienen unas marcas circulares hendidas en el fondo de la caja, que se agujerean con un ligero golpe o presión, permitiendo así el paso de los cables. En el caso que se combinen varias placas, siempre de la misma serie, es necesario la utilización de un juego de separadores para un perfecto acoplamiento. Se requiere un juego por cada placa adicional que se instala entre las cajas de empotrar. Disponibles en todas las series. Seleccionar la caja de la serie necesaria, según el caso. SERIE 5 Medidas: 115x233x 45 mm (horizontal-vertical-profundidad). Peso: 0,350 kg Medidas del producto embalado: 4,5x23,5x11,5 cm EAN 13: 8424299088556 Código EAN: 8424299088556

**FMX73631** u Placa vídeo City Direct Duox Plus s5, referencia 73631 de Fermax
Instaladas en los accesos al edificio, permiten la comunicación con las viviendas, la apertura de la puerta, llamada a conserje, etc.. Placa CityLine. Cityline es la línea de placas de calle de "perfíl contínuo" para edificios. Este modelo de placa es más robusto y de mayor calidad estética y funcional. El diseño integra, en su versión de videoportero, las funciones de audio y video en un mismo módulo. Se caracteriza por su perfil curvo-convexo manteniendo las mismas características de su predecesora la City Classic. Existe una compatibilidad total entre ambos modelos, asegurando su sustitución y reposición inmediatas. Está fabricada en aluminio anodizado, de gran resistencia a la intemperie y a cambios climáticos (IP43 IK07). Incorpora nuevos materiales como el zamak cromado en testas y pulsadores. El frontal del amplificador es de aluminio y el interior está protegido por una rejilla de acero inoxidable. Incorpora cámara COLOR GRAN ANGULAR con iluminación integrada y sistema de regulación para el enfoque de la cámara. El ajuste de la imagen de la cámara se puede realizar de diferentes formas: - Por medio de la configuración asistida por voz que incluye el propio módulo amplificador. - Conectando temporalmente un teclado (ref. 7439). - Por medio del Programador DUOX conectado localmente. Las placas Cityline no incluyen la caja de empotrar o superficie. Ésta debe solicitarse aparte. Es posible combinar dos o más placas, siempre que sean de la misma serie. Para acoplarlas perfectamente se debe utilizar un juego de separadores cada dos placas que se instalan entre sus cajas de empotrar. Color aluminio. Teclado de marcación. Sistema: DUOX PLUS (2 hilos digital) Código EAN: 8424299736310
