# CLIMA-VENTILACIÓN-ILUMINACIÓN - de Fermax

- Propiedad del archivo: CONSTRUNARIO
- Formato: FIEBDC-3/2012
- Programa: Construnario Versión 3.51
- Fecha de los precios: 08/01/2024
- Divisa: EUR
- Código: fermax-elect (09/01/2024)

**CLIMA-VENT-ILU** u CLIMA-VENTILACIÓN-ILUMINACIÓN - de Fermax

| Código | Ud | Descripción | Rendimiento |
|---|---|---|---|
| FMX09851 | u | 4E4S/Módulo 4 entradas 4 salidas, referencia 9851 de Fermax (material) | 1.000 |
| FMX07653 | u | CB-TB / Termostato blanco BAS, referencia 7653 de Fermax (material) | 1.000 |

## Recursos

**FMX09851** u 4E4S/Módulo 4 entradas 4 salidas, referencia 9851 de Fermax
Actuador provisto de 4 salidas de relé libres de potencial, con un poder de corte de 10 A por salida, y 4 entradas de baja tensión, referidas a la masa del BUS. El funcionamiento de cada una de las entradas es programable. ESPECIFICACIONES TÉCNICAS Alimentación: 230 Vac Consumo: 2,8 VA; aporta 150 mA al BUS Montaje en carril DIN (4 módulos) Peso: 0,3332 kg Medidas del producto embalado: 10x6,2x8,5 cm EAN 13: 8424299098517 Código EAN: 8424299098517

**FMX07653** u CB-TB / Termostato blanco BAS, referencia 7653 de Fermax
Teclados especí?cos para el control zoni?cado de clima con pulsadores capacitivos. Versiones T, TL, TRMD y TLV: • El termostato versión T no dispone de pulsador alguno y sólo puede ser gestionado de forma externa, desde pantalla o monitor domótico. • Las versiones TL y TRMD disponen de pulsadores no con?gurables para el control de clima: TL: on/off, frío, calor, subir temperatura consigna, bajar temperatura consigna. TRMD: on/off, frío, calor, +velocidad, -velocidad, subir temperatura consigna, bajar temperatura consigna y menú. • La versión TLV dispone de pulsadores con?gurables por programación para un control personalizado de elementos de la estancia. Código EAN: 8424299076539
